# PMS Paul Maar Schule
Angebotsaufforderung (GAEB DA XML 3.3, DA83)
Projekt: 2023-06
Währung: EUR
Erstellt mit: GXML Toolbox V3.3 R20220330, ORCA AVA 27 27.00.00, 20.10.2026

## 24 Innenputzarbeiten

### Titel 01 Allgemeine technische Vertragsbedingungen (ATV)

*Hinweis: 1.0 Allgemeine Angaben zur Baustelle*
1.0 Allgemeine Angaben zur Baustelle

1.0 Bauherr
Main-Taunus-Kreis, Der Kreisausschuss
Hochbau- und Liegenschaftsamt
Am Kreishaus 1-5
65719 Hofheim am Taunus

1.1 Projekttitel
Erweiterungsbau der Paul-Maar-Schule in Flörsheim

1.2 Lage der Baustelle
Werner-von-Siemens-Straße 20
65439 Flörsheim am Main

Das Baugrundstück liegt im nördlichen Bereich von Flörsheim, eingebettet in einem bestehenden Schulareal. Auf dem Gelände befindet sich die Paul-Maar-Schule, welche erweitert werden soll. Neben dem Bestandsgebäude gibt es auch eine Einfeldsporthalle. Eine während der Bauzeit bestehende  Containeranlage soll nach Fertigstellung des Neubaus zurückgebaut werden. In direkter Nachbarschaft liegen weitere Kinderbetreuungseinrichtungen.
Das Baufeld liegt zwischen Schulgebäude und Turnhalle auf bisher als Schulhof genutzter Fläche. Teilbereiche des Schulhofes bleiben auch während der Bauzeit in Nutzung.

1.3 Zufahrts- und Zugangs-Möglichkeiten
Die Zufahrt auf das Baufeld erfolgt über eine temporäre Baustraße entlang des zu erstellenden Neubaus, welche die Werner-von-Siemens-Straße mit der Adam-Opel-Straße verbindet.
Der Baustellenverkehr bzw. die Zu- und Abfahrt erfolgt im Einbahnstraßenverkehr. Es ist zu beachten, dass auf Grund von Materialanlieferungen oder Kranstellung die Durchfahrt temporär nicht möglich sein kann. In diesen Fällen muss rückwärts herausgefahren werden.
Die Baustellenzufahrt ist nur für Materialanlieferungen vorgesehen. Parken von Mannschafts- und Firmenautos ist auf dem Baugelände nicht gestattet. Insgesamt ist mit einer beengten Baustelleneinrichtungsfläche zu rechnen. Montage und Lieferzeiträume sind intensiv mit der Objektüberwachung und den weiteren am Bau beteiligten Firmen abzustimmen.

1.4 Verkehrsverhältnisse
Die Zufahrt zur Baustelle führt über die Werner-von-Siemens-Straße durch ein verkehrsberuhigtes Wohngebiet. Die Baustellenzufahrt führt an diversen Sport-, Schul- und Kinderbetreuungseinrichtungen vorbei.
Im gesamten Baustellenbereich und dem näheren Umfeld ist mit hohem Radfahr-, Fußgänger- und Schülerverkehr zu rechnen und entsprechend vorsichtig zu fahren. Wendemanöver und Rückwärtsfahrten sind zu vermeiden und im Ausnahmefall nur mit Einweiser erlaubt.
Im unmittelbaren Bereich der Baustelle, der Zu- und Abfahrten und der Übergänge in den öffentlichen Straßenraum ist mit besonderer Vorsicht, nur mit Einweiser und max. in Schrittgeschwindigkeit, zu fahren.

1.5 Einwirkung der Nachbarschaft auf die Baustelle
In direkter Nachbarschaft befinden sich mehrere Wohngebäude. Es ist auf eine ordnungsgemäße Stellung der Bauzäune und Verkehrssicherung zu achten. Lagern von Materialien an Grundstückszäunen oder auf Flächen außerhalb der Baustelleneinzäunung ist nicht gestattet.

1.6 Benutzbare Wasser und Energieanschlüsse
Es wird ein Bauwasseranschluss zur Verfügung gestellt.
Der Baustromanschluss wird ebenfalls zur Verfügung gestellt.
Kosten für Verbrauch Baustrom und Verbrauch Bauwasser werden entsprechend den besonderen Vertragsbedingungen des MTK geregelt.

1.7 Bautafel / Werbung auf der Baustelle
Firmenwerbung und Werbung allgemein auf der Baustelle und am Bauzaun ist nicht gestattet.

1.8 Baustellenbetrieb während Schulbetrieb
Es ist darauf zu achten, dass während des Baustellenbetriebs die Nutzung des Schulgebäudes und des Schulhofes (Teilflächen) uneingeschränkt erfolgen soll. Durch die Belegung der Baustelle mussten teilweise Fluchtwege aus den Bestandsgebäuden umgelegt werden. Die Fluchtwegsführung ist entsprechend zu jeder Zeit freizuhalten.

*Hinweis: 2.0 Angaben zum Gebäude*
2.0 Angaben zum Gebäude

2.1 Gebäude / Kubatur
Der Erweiterungsbau hat eine rechteckige Grundform, bestehend aus drei überirdischen Geschossen plus Staffelgeschoss. Mittels eines zweigeschossigen Verbindungsbaus wird der Neubau an das Bestandsgebäude angeschossen.

äußere Gebäudeabmessungen Erweiterungsbau:
Länge: ca. 45 m
Breite: ca. 30 m
Höhe: ca. 18 m (inkl. Staffelgeschoss)
ca. 23.000 m3 BRI
ca. 4.400 m2 BGF

äußere Gebäudeabmessungen Verbindungsbau:
Länge: ca. 8 m
Breite: ca. 9 m
Höhe am Hochpunkt geneigtes Dach: ca. 9 m
ca. 625 m3 BRI
ca. 160 m2 BGF

2.2 Baukonstruktive Gestalt
Erweiterungsbau:
Tragende Konstruktion:
Das Tragsystem ist eine Mischkonstruktion aus Stahlbeton und Mauerwerk.

Decken / Dächer:
Die Dach- und Geschossdecken werden in Stahlbetonbauweise geplant. Die Decken werden in den
Regelbereichen als liniengelagerte Flachdecken konzipiert.
Die Dächer werden als flachgeneigte Pultdächer ausgeführt. Die Eindeckung erfolgt mit Metalltafeln. Die Dächer erhalten außerdem großflächig PV-Module.
Dach über 2. OG: Pult-Neigung wird durch aufgeständerter Unterkonstruktion der Metalleindeckung erzeugt; Stb.-Decke ohne Neigung
Dach über 3. OG: Pult-Neigung wird über die Stb.-Decke erzeugt

Außenwände / Fassade:
Tragenden Außenwände bestehen in allen Geschossen entweder aus Stahlbeton oder Mauerwerk.
Das Tragwerk erlaubt die Fassade im EG rückversetzt und stützenfrei auszubilden.
West- und Ostfassade werden in den 1. und 2. Obergeschossen nichttragend ausgebildet. Die Randbalken, vorrangig bestehend aus der Brüstung, dienen zur Deckenrandversteifung. An den Nord- und Südseiten
wird die Fassade tragend, ohne zurückversetztes Tragwerk geplant.
In den Obergeschossen werden die Fassaden mittels vorgehängter Holztafelwände hergestellt.
Im Erdgeschoss erhalten die massiven Außenwände eine WDVS mit aufgeklebten Klinker-Riemchen.

Verglaste Fassade / Fenster:
Großflächige Fenster, sowie festverglasten Fassadenbereiche werden im Erdgeschoss als Holz-Pfosten-Riegelfassade mit außenliegender Aluminium-Deckschale, einzelne Türen als Alu-Rohrrahmenkonstruktionen ausgeführt. In den Obergeschossen werden Holzfenster mit außenliegenden Alu-Deckschalen in den Holztafelwänden integriert. Alle verglasten Bereiche erhalten einen außenliegenden Sonnenschutz.

Innenwände/Beläge:
Tragende Innenwände werden entsprechend den statischen und schallschutztechnischen Erfordernissen ausgeführt und teilweise in Sichtbetonqualität belassen oder verputzt. Nichttragenden Innenwände werden als Metallständerwände mit Gipskartonbeplankung hergestellt.

Fußböden:
Im Erdgeschoss und in beiden Treppenräumen wird ein fugenarmer Bodenbelag vorgesehen. In den Obergeschossen wird ein Kautschukbelag geplant. Nassräume und WCs erhalten eine Bodenbeschichtung. Das Gebäude erhält eine Fußbodenheizung.

Verbindungsbau:
Über den Verbindungsbau werden die Geschosse EG und 1. OG des Bestands- und Erweiterungsbaus auf den jeweiligen Geschosshöhen miteinander verbunden. Innerhalb des Verbindungsbaus gibt es keine räumliche Verbindung zwischen EG und OG.
Der Verbindungsbau dient auch als Flucht- und Rettungsweg aus dem Bestandsbau in den notwendigen Treppenraum des Erweiterungsbaus.

Decken / Dächer:
Decken- und Dächer werden aus Stahlbeton hergestellt. Um die unterschiedlichen Geschosshöhen des Bestands- und Erweiterungsbaus miteinander verbinden zu können, gibt es im 1. OG des Verbindungsbau eine Treppenanlage mit ca. 9 Steigungen. Die Dachdecke wird mit einer Neigung von ca. 23 % hergestellt.

Außenwände / Fassade:
Als tragende Bauteile werden ausschließlich Stb.-Stützen hergestellt. Davor werden auf beiden Längsseiten geschosshohe oder geschossübergreifende Alu-Pfosten-Riegel-Fassaden angeordnet.
Der Zugang vom Pausenhof in den Verbindungsbau erfolgt über ein Vordach aus Sichtbeton und eine automatische Schiebetüranlage.

Fußböden:
Sowohl im EG, als auch im 1. OG werden Betonwerksteinplatten eingebaut. Eine Fußbodenheizung ist nicht vorgesehen.

2.3 Energetische Vorgaben
Erweiterungsbau:
gemäß aktuellem GEG und Passivhausanforderungen
Auf die luftdichte Ausführung des Rohbaus und aller Bauteilanschlüsse der Fassade ist besonders zu achten.

Verbindungsbau:
Das Volumen des Verbindungsbaus liegt außerhalb der thermischen und luftdichten Hülle des Erweiterungsbaus und bleibt entsprechend im bauphysikalischen Nachweis / GEG bzw. Passivhaus unberücksichtigt.

2.4 Haustechnik
Erweiterungsbau:
Vorgesehen sind zwei Luft-Wasser-Wärmepumpen auf dem Dach über dem 2. OG zur Erzeugung der notwendigen Wärme für die Heizung. Die Räume werden über eine Fußbodenheizung beheizt. Es ist zudem eine Lüftungsanlage mit Wärmerückgewinnung für das Gebäude geplant.

Verbindungsbau:
Mittels eines Heizkörpers mit begrenzter max. Temparatur wird das Gebäudevolumen frostfrei gehalten.

2.5 Brandschutz
Für das Gebäudeensemble Erweiterungs- und Verbindungsbau liegt ein Brandschutzkonzept zur Einsicht vor. Sämtliche Auflagen der Brandschutzplanung sind zu beachten und die Dokumentation rechtzeitig vorzulegen.

*Hinweis: 3.0 Angaben zur Baustelle und zum Bauablauf*
3.0 Angaben zur Baustelle und zum Bauablauf

3.1 Verantwortlicher Fachbauleiter
Der Auftragnehmer hat den verantwortlichen Fachbauleiter während der gesamten Bauzeit zu stellen. Die Benennung des Fachbauleiters und die Fachunternehmererklärung ist vor Baubeginn vorzulegen.

3.2 Beseitigen von Verunreinigungen
Eigenes Restmaterial, Verschnitt-, Bruch-, Verpackungsmaterial u.dgl. ist vom Auftragnehmer kostenlos zu beseitigen. Die einschlägigen Vorschriften über die Entsorgung von Sondermüll sind streng einzuhalten. Die Lagerung der Baustellenabfälle auf der Baustelle ist nicht gestattet.
Die Vorgaben des Kreislaufwirtschaftsgesetzes in der zum Zeitpunkt der Kalkulation und Durchführung gültigen Fassung sind zu beachten.
Produkt- und Baustoffreste sind umwelt- und fachgerecht zu entsorgen. Recyclingfähige Materialien sind getrennt zu sammeln und einer Wiederverwertung zuzuführen.
Verpackungsmaterial gemäß Verpackungsverordnung bleibt im Eigentum des AN und ist täglich, eigenverantwortlich zu entsorgen. Auf die Erfüllung der Verpackungsverordnung wird hingewiesen.

3.3 Baulärm / Baumaschinen
Es dürfen nur Baumaschinen eingesetzt werden, die den Lärmschutzanforderungen des RAL ZU 53 entsprechen. Baumaschinen haben den aktuellen "Grenzwerten für mobile Maschinen und Geräte" unter www.uba.de einzuhalten.

3.4 Verschiedene Festlegungen
Alle verwendeten Produkte und Systeme bedürfen geeigneter Zulassungen und müssen den anerkannten Regeln der Technik entsprechen. Der AN hat auf Aufforderung alle nötigen Datenblätter und Zulassungen der Objektüberwachung vorzulegen. Abgefragte Materialien und Fabrikate sind zwingend anzugeben.
Nichteingeführte Produkte oder Produkte außerhalb ihres zugelassenen Einsatzbereiches bedürfen der Zulassung im Einzelfall und sind vor der Verwendung abzustimmen.
Sämtliche Positionen verstehen sich einschließlich Lieferung der Materialien, auch wenn dies nicht ausdrücklich in den LV-Positionen erwähnt wird.

3.5 Sichtbetonflächen
Im Gebäude gibt es verschiedene Wandflächen, die in Sichtbetonqualität hergestellt werden. In diesen Bereichen ist besonders sorgfältig zu arbeiten und Beschädigungen an den fertigen Oberflächen sind zu vermeiden. Dies betrifft unter anderem auch den Materialtransport im Gebäude.
Eine Übersicht der beschriebenen Bereiche mit Sichtbetonflächen liegt dem LV bei.

3.6 Baustellenüberwachung
Für die Überwachung des Baufeldes sind seitens Auftraggeber vier Kameratürme installiert. Die Scharfschaltung der Überwachung erfolgt nach Feierabend und an Wochenend- und Feiertagen. Die Überwachung ist auf eine Leitstelle aufgeschaltet. Nach persönlicher Anspracher einer detektierter Person und im Falle des Nichtverlassens wird die zuständige Polizeidienststelle oder Sicherheitsdienst alamiert.
Die Überwachung erfolgt DSGVO-konform.

*Hinweis: 4.0 Allgemeine Angaben zur Ausführung*
4.0 Allgemeine Angaben zur Ausführung

4.1 Schutz vor Beschädigung bis zur Abnahme
Abdecken und Abkleben von bereits angrenzenden Wand- und Bodenflächen, Einbaugegenständen etc. mit geeigneten Folien.
Der Schutz vor Beschädigung und Verunreinigung durch die Arbeiten des AN angrenzender Bauteile und die restlose Beseitigung aller dazu verwendeten Materialien.
Klebefolien und Schutzlacke müssen nach Beendigung der Schutzzeit vom AN wieder unentgeltlich rückstandslos entfernt werden.
Alle Preise verstehen sich auf eine nutzungsfertige Arbeitsleistung einschl. Lieferung und Montage sämtlicher Materialien, soweit nicht ausdrücklich bauseitige Lieferung oder Leistung vermerkt ist.

4.2 Bauleitung
Der AN hat die Baustelle durch qualifizierte deutschsprachige Fachbauleiter zu betreuen, die in Abstimmung mit dem Bauherrn/ der Bauleitung die Aufsicht und sämtliche Auftragnehmerpflichten auf der Baustelle wahrnehmen. Das Personal des Auftragnehmers muss für die ihm übertragene Arbeit qualifiziert sein. Personen, die gegen Arbeitsschutz- und Unfallverhütungsvorschriften verstoßen oder den Anweisungen des Bauherrn oder seiner Beauftragten nicht Folge leisten, sind von der Baustelle zu weisen und zu ersetzen. Der AG kann, sofern ein einwandfreies Zusammenarbeiten mit dem Vertreter oder sonstigen Angestellten des Unternehmens nicht möglich ist, deren Ablösung verlangen.
Diese Leistungen gehören zu Nebenleistungen und werden nicht gesondert vergütet.

4.3 Ausführungsplanung / Werk- und Montageplanung
Alle vom AN aufzustellenden Pläne und Unterlagen sind vor Ausführungsbeginn so rechtzeitig an den AG bzw. dessen Bevollmächtigten zu übergeben, dass für Prüfung und Weiterleitung ein ausreichender Zeitraum zur Verfügung steht und keine Verzögerungen des Bauablaufs erfolgen.
Sollten in den Zeichnungen, nach der Prüfung, Änderungen vorzunehmen sein, so ist die Zeichnung mit entsprechendem Vermerk und Indizierung nach zuführen und erneut vorzulegen.
Erst nach endgültiger Freigabe durch den AG bzw. dessen Bevollmächtigten erhalten diese den Freigabevermerk, der eine Verwendung zur Erstellung der Leistung zulässt.
Der AG übernimmt durch die Genehmigung und die Freigabe von Zeichnungen keine Verantwortung für die Richtigkeit. Die Verantwortung und die Gewährleistungsverpflichtung des AN werden hierdurch nicht
eingeschränkt. Planunterlagen des AN 's sind grundsätzlich digital in einem abzustimmenden Dateiformat an die Objektüberwachung des AG' s zu übergeben.

Hinweis Planübergabe
Die Pläne werden dem Auftragnehmer nur als .pdf-  Daten zur Verfügung gestellt. Eine Papierform der Pläne wird nicht zur Verfügung gestellt.

4.4 Ortsbesichtigung
Vor Abgabe des Angebotes haben sich die Bieter von den örtlichen Gegebenheiten
und den auszuführenden Arbeiten ein genaues Bild zu machen, um Fehleinschätzungen bei der Preisbildung zu vermeiden. Behinderungen oder Erschwernisse, welche dem Unternehmer durch Unkenntnis der Örtlichkeit entstehen, werden nicht anerkannt.
Das Betreten des Schulgeländes ist jedoch nur nach Anmeldung beim Hausmeister gestattet.
Herr Weber 0172 6566504
Herr Kern (Vertretung) 0173 6722360

4.5 Arbeitsschutz
Für die Verbesserung von Sicherheits- und Gesundheitsschutz der Beschäftigten auf der Baustelle hat der AG einen Sige-Koordinator nach Baustellenverordnung bestellt. Unabhängig davon sind bei allen durchzuführenden Arbeiten zu jeder Zeit die gültigen Regelwerke, Vorschriften und Gesetze bzgl. Arbeitsschutz eigenverantwortlich zu beachten.
Für die Durchführung der ausgeschriebenen Leistungen sind die gemäß Unfallverhütungsvorschriften vorgeschriebenen Arbeitsschutzmaßnahmen zu treffen.
Auf der Baustelle besteht grundsätzlich Alkohol- und Drogenverbot. Die einschlägigen Arbeitsschutz- und Unfallverhütungsvorschriften sowie die entsprechend der Personalstärke notwendigen Ersthelfer sind auf der Baustelle vorzuhalten. Der Auftragnehmer hat der Baustellenleitung Name und Anschrift seiner Montageleiter bzw. Aufsichtführenden und der Sicherheitsfachkräfte mitzuteilen. Alle Unfälle sind dem Bauleiter des Bauherrn zu melden.
Die gesetzlich vorgeschriebene Meldepflicht an Behörden und Berufsgenossenschaft bleibt davon unberührt.

4.6 Bautagesberichte
Der AN hat täglich Bautagesberichte über die jeweils erbrachten Leistungen zu führen und unaufgefordert am nächsten Arbeitstag, spätestens wöchentlich, dem AG bzw. der Bauleitung zu übergeben.
Die Bautagesberichte müssen mindestens folgende Angaben enthalten:
- Bezeichnung von Baumaßnahme, Auftraggeber, Auftragnehmer
- Wetter, Temperatur
- Anzahl und Art der eingesetzten Baugeräte und Arbeitskräfte
- Angabe von ggf. eingesetzten Nachunternehmern
- Beschreibung der durchgeführten Leistungen mit Beginn und Ende von Leistungen
größeren Umfangs - besondere Vorkommnisse (Abnahmen, Unterbrechung von
Leistungen, Behinderungen etc.)
- sowie alle sonstigen Angaben, die für die Ausführung und Abrechnung der
vertraglichen Leistungen von Bedeutung sein können, u.a. Stundenlohnarbeiten

4.7 Bemusterung
Grundsätzlich sind alle einzubauenden, optisch wirksamen Materialien zu bemustern. Der AN hat dahingehend alle relevanten Teile zur Bemusterung auf der Baustelle vorzulegen.
Einzelheiten sind den einzelnen Leistungsverzeichnissen zu entnehmen.

4.8 Dokumentation
Mit der Abnahme hat der AN dem AG in dreifacher Ausfertigung alle im Rahmen der
ausgeschriebenen Leistung anfallenden Unterlagen als Dokumentation wie z. B.
Genehmigungen, Abnahme- und Prüfberichte, Behördendokumente,
Bautagesberichte, Messprotokolle, Nachweise, Bestandsunterlagen, Entsorgungs-
und Verwertungsnachweise, Unterlagen zur Beweissicherung, Datenblätter und Zulassungen etc. zu übergeben. Die Kosten für die Erstellung dieser Unterlagen sowie der Dokumentation hat der AN in
sein Angebot mit einzurechnen.

*Hinweis: 5.0 Angaben zur Ausführung Innenputzarbeiten*
5. Angaben zur Ausführung Innenputzarbeiten

4.1 Herzustellende Bauteile
Gegenstand der Ausschreibung sind Innenputzarbeiten sowie kleinflächige Wärmedämm-Verbundsystemarbeiten an Außenwänden des Neubaus innerhalb des unbeheizten Verbindungsganges zwischen Neubau und Bestandsgebäude.

Art der Leistungen nach VOB/C, insbesondere:
DIN 18350 Putz- und Stuckarbeiten
DIN 18345 Wärmedämm-Verbundsysteme

5.2 Vorgewerk
Vor Beginn der Innenputzarbeiten werden Rohinstallationen der Technikgewerke ausgeführt, sowie anschließend entsprechende GK-Wände verschlossen. Fenster wurden entsprechend ebenfalls vorab eingebaut. Die Ausführung erfolgt geschossweise, von oben nach unten, vorlaufend die Technikräume.

5.3 Folgegewerk
Nach Einbau des Innenputzes erfolgen Estricharbeiten, darauffolgend der Einbau der Abhangdecken.

*Hinweis: 6.0 Hinweise zur Ausführung (SiGeKo)*
6.0 Hinweise zur Ausführung (SiGeKo)

6.1 Gefährdungsbeurteilung
Grundsätzlich müssen alle Firmen vor Beginn ihrer Arbeiten eine, speziell auf die Baustelle abgefasste, Gefährdungsbeurteilung erstellen. Die Gefährdungsbeurteilung ist vor Baubeginn der Objektüberwachung und dem SiGe Koordinator zur Prüfung vorzulegen.

6.2 Ersthelfer
Für alle Gewerke sind, entsprechend der Kolonnenstärke, ausreichend viele Ersthelfer von der ausführenden Firma zu stellen und deren Befähigung durch Ersthelferausweise nachzuweisen.

6.3 Arbeitsplätze
Arbeitsplätze mit einer Absturzhöhe von mehr als 2,00 m müssen mit einem dreiteiligem Seitenschutz ausgestattet werden. Kleinere Öffnungen im Boden sind tritt- und verschiebesicher abzudecken.

6.4 Gerüstveränderungen
Freigaben und Veränderungen am Gerüst erfolgen ausschließlich durch den Gerüstbauer.

6.5 Fahrgerüste
Fahrgerüste sind nach der entsprechenden Aufbauanleitung aufzubauen und zu benutzen, die Aufbauanleitung ist auf der Baustelle vorzuhalten.

6.6 Montageplanung
Die Montageplanung ist 4 Wochen vor Montagebeginn dem SiGeKo vorzulegen und bestätigen zu lassen. Dies entbindet den AN nicht von seiner Haftung bezüglich der gewählten Montagetechnik.

*Hinweis: 7.0 Planliste / Unterlagen*
7.0 Planliste / Planunterlagen

Die Pläne dienen zur Übersicht und Erläuterung der Positionstexte. Bei Abweichungen zwischen Positionstext und Zeichnung gilt der Positionstext. Abweichungen müssen vor Angebotsabgabe angezeigt werden.

Die Planunterlagen werden dem AN digital zur Verfügung gestellt. Vervielfältigungen sind vom AN zu veranlassen und zu bezahlen. Die übergebenen Planunterlagen bleiben auch bei Kostenersatz geistiges Eigentum des Planverfassers. Die Pläne dürfen unbeteiligten Dritten weder ausgehändigt noch zugänglich gemacht werden.

Kalkulationsunterlagen zusätzlich zum LV, Pläne zum LV:

hier lediglich eine reduzierte Auflistung:
- Lageplan
- Skizze / Übersichtsplan BE
- Grundrisse
- Schnitte
- Ansichten
- Fassadenschnitte

Sonstige Unterlagen z.B. Gutachten etc.
- Genehmigungsstatik
- Brandschutzgutachten
- Wärmeschutznachweis
- Schallschutznachweis

*Hinweis: 8.0 Termine*
8.0 Termine

Termine werden im Formblatt / besondere Vertragsbedingungen durch den Bauherrn beschrieben.

Die Leistungen sind, wenn nicht explizit anders beschrieben, in einem Zuge zu erbringen.

Ausführungs- und Vertragsfristen sind in den Formblättern des Bauherrn beschrieben.

Aus den geforderten Bauzeiten ergeben sich Überschneidungen mit anderen Gewerken. Diese Überschneidungen bedeuten, dass Arbeiten verschiedener Gewerke zum Teil gleichzeitig ausgeführt werden. Eventuell müssen einzelne Bauwerksabschnitte bzw. Teilleistungen aus Termingründen zu verschiedenen Zeiten hergestellt werden. Der AN kann hierfür keine Mehrkosten geltend machen. Eine intensive Abstimmung, insbesondere wegen der technischen Bedingungen und Zeitabläufe, zwischen den beteiligten Firmen wird vom AG gefordert.

### Titel 02 Baustelleneinrichtung

#### Bereich 02.01 Baustelleneinrichtung

**02.01.1 Baustelleneinrichtung Errichten und Räumen**
Einrichten der Baustelleneinrichtung und Räumen der Baustelle für sämtliche in der Leistungsbeschreibung ausgeführten Leistungen.

Baustelleneinrichtung Vorhalten in gesonderter Position.
Menge: 1,000 St

**02.01.2 Baustelleneinrichtung vorhalten**
Vorhalten der Baustelleneinrichtung für die vertraglich vereinbarte Dauer der Bauzeit, für sämtliche in der Leistungsbeschreibung ausgeführten Leistungen.
Menge: 22,000 Wo

**02.01.3 Zulage Innenputz, Ausführungshöhe über 3,50 bis 4,70 m**
Zulage zu den nachfolgend beschriebenen Innenputzarbeiten für die Ausführung von Putzarbeiten an Wänden, Pfeilern und Stützen in einer Höhe von über 3,50 m bis 4,70 m über der jeweiligen Standfläche.

Vergütet wird der durch die erhöhte Ausführungshöhe entstehende zusätzliche Arbeits- und Transportaufwand.

Abrechnungsgrundlage: Abgerechnet werden ausschließlich die tatsächlich ausgeführten Putzflächen oberhalb einer Höhe von 3,50 m über der jeweiligen Standfläche.

Arbeitshöhe: über 3,50 m bis 4,70 m
Einbauort: EG-DG
Menge: 0,000 m2

**02.01.4 Fahrbares Arbeitsgerüst liefern und aufbauen, für Arbeitshöhe über 3,50m**
Fahrbares Arbeitsgerüst zur Bearbeitung der Decken- und Wandflächen liefern und aufbauen für Trockenbauarbeiten.

Das Gerüst ist für eine Arbeitshöhe über 3,50 m auszulegen und entsprechend den geltenden Unfallverhütungsvorschriften (insbesondere TRBS 2121-1 und DGUV Vorschriften) zu betreiben.

Raumhöhen:
OK Rohboden bis UK Rohdecke:
EG bis ca. 4,68 m
OG bis ca. 3,97 m
Treppenhaus bis 4,35 m

Einbauort: EG bis 2.OG inkl. Verbindungsbau
Menge: 15,000 St

**02.01.5 Fahrbares Arbeitsgerüst vorhalten**
Vorhalten fahrbares Arbeitsgerüst auf die Dauer der eigenen Bauzeit.
Das innerhalb des vorgesehenen Arbeitsbereichs erforderliche Verschieben bzw. Verfahren des fahrbaren Rollgerüsts entsprechend dem Baufortschritt ist mit der Vorhalteposition abgegolten.
Menge: 60,000 StkW

**02.01.6 Fahrbares Arbeitsgerüst räumen**
Fahrbares Arbeitsgerüst der zuvor beschriebenen Position räumen.
Menge: 15,000 St

**02.01.7 zeitliche Unterbrechung**
Allgemein erfolgt die Ausführung geschossweise, mit Start im 2.OG
Folgende zeitliche Unterbrechungen der eigenen Leistungen sind zu kalkulieren:

1. Takt: Einbau Innenputz in Technikräumen 2. OG - EG
Unterbrechung
2. Takt: Einbau Innenputz, in übrigen Räumen, 2. OG - EG

vorgeshenen ist entsprechend 1 Unterbrechungen, daher hier die Einheit 1x psch.
Menge: 1,000 Psch

### Titel 03 Innenputzabeiten

*Hinweis: Innenputzarbeiten*
Bei Schleifarbeiten im Trockenverfahren sind Absauggeräte zu verwenden.

Sind Schleifen und Spachteln vorgesehen, so bleiben die Anzahl der Schleifgänge und Spachtelaufträge sowie die Wahl der richtigen Körnung dem Auftragnehmer überlassen und sind auf die vorgesehene Beschichtung einzustellen.

Fenster, Türzargen, Verglasungen, Sichtbeton-Bauteile und sonstige unmittelbar angrenzende Bauteile sind abzukleben. Klebebänder dürfen die Beschichtungen der Fensterrahmen und Türzargen nicht angreifen und müssen sich rückstandfrei entfernen lassen.

Vor Einputzen von Metallteilen ist die Materialverträglichkeit zu beachten.

Ungeschützte Stahlteile dürfen nicht mit gipshaltigem Putz, Aluminiumteile nicht mit Kalk- oder Zementputz in Berührung kommen. Kontakte von Kupfer und frischem Mörtel sind zu vermeiden.

Ist eine Bauaustrocknung mit Trockengeräten vorgeschrieben bzw. im Leistungsverzeichnis enthalten, so ist bis auf den vorgegebenen Sollwert zu trocknen. Zum Nachweis ist ein Hygrometer aufzustellen.

Höhenbezugspunkte (Meterrisse) dürfen nicht überputzt werden und sind ggf. auszusparen, sofern nicht spezielle, überputzbare Markierungsplaketten vorhanden sind.

Alle Elektrodosen, Auslässe und später freizulegenden Einbauteile sind zu kennzeichnen oder es ist zu veranlassen, dass sie vor dem Putzen gekennzeichnet werden. Sie sind nach dem Putzen freizulegen; die Dosen sind sauber anzuarbeiten und von Mörtel zu reinigen.

Rohre, Einbauten u. dgl. sind durch Ausbildung elastischer Fugen, z.B. durch Ummantelung, vom Putz zu trennen, wenn mit Bewegungen oder thermischen Längenänderungen zu rechnen ist.

Innenputz ist bis auf die Rohdecke zu führen. Mörtelreste sind unbedingt von der Rohdecke vor der Erhärtung zu entfernen.
Bei Abnahme der Putzarbeiten sind die geputzten Räume besenrein zu übergeben.

#### Bereich 03.01 Arbeitsvorbereitung

**03.01.1 Schutz von Bauteilen, Folien**
Schmutzempfindliche und -gefährdete Bauteile (Fenster, Fensterbänke etc.), wasserfest abkleben und mit Folie schützen.
Abklebematerial nach Beendigung der Arbeiten beseitigen.
Hier insbesondere die bereits eingebauten Fensterelemente.
Menge: 650,000 m2

**03.01.2 Schutzabdeckung Bodenflächen**
Vorhandene Bodenflächen vor Beginn der Putzarbeiten vollflächig gegen Verschmutzung und mechanische Beschädigung schützen.

Schutzabdeckung aus reißfester, mechanisch belastbarer Schutzpappe, beschichteter Abdeckpappe oder gleichwertigem Schutzmaterial, einschließlich erforderlicher Überlappungen und Fixierungen. Schutzabdeckung während der eigenen Arbeiten unterhalten und nach Abschluss der Arbeiten vollständig entfernen und entsorgen.

zu schützender Untergrund:
Betonflächen mit und ohne Bitumenabdichtung
Einbauort: DG + OG
Menge: 3400,000 m2

**03.01.3 Ausgleichs- / Unterputz, je 10mm**
Unterputz als Ausgleich von Unebenheiten bis zu 3cm. Die Abrechnung erfolgt je 10mm Stärke. Aufmaß der Mehrstärke durch Messraster vor Beginn der Ausführung.

Material: Putze PII oder PIV
Menge: 50,000 m2

**03.01.4 Schlitze schließen, bis 25cm2**
Schlitze in Stb.-Wand / Mauerwerkswand im Zuge der Putzarbeiten schließen.

- Prüfen Dämmung / Entkopplung eingelegter Leitungen
- Auswerfen / Auffüllen der Hohlräume vorab
- Überspannen mit Glasfasergewebe
- Oberflächenbündiger Verputz

Material: Putzmörtel PII-PIV
schwindfrei, wie nebenliegende Wandfläche
Schlitzquerschnitt: bis ca. 25 cm2
Menge: 100,000 m

**03.01.5 Schlitze schließen, bis 200cm2**
wie Pos. 03.01.4 jedoch:
Schlitzquerschnitt: bis ca. 200 cm2
Menge: 25,000 m

**03.01.6 Eckschutzprofil, Stahl verzinkt**
Eckschutzprofil zum Putzeinbau zum Einbau ohne Anforderung an den Feuchteschutz.

Zweck: Kantenschutz gegen mechan. Belastung
Beanspruchung: keine Feuchte- o. Nässebeanspruchung
Vorleistung: Mauerwerks- oder Stahlbetonwände
Folgeleistung: Innenputz
Material: Stahl verzinkt mit erhöhter Zinkauflage
Putzstärke: ca. 15mm
Schenkellänge: ca. 50mm

Einbauort: EG + OG
lichte Rohbauhöhe: ca. 3,50m
Menge: 660,000 m

**03.01.7 Eckschutzprofil, Edelstahl**
Eckschutzprofil zum Putzeinbau,
mit Streckmetalschenkel
Edelstahl, zum Einbau in Feucht- und Nassräumen in Bereichen unter Abdichtungen im Verbund, die feuchteunempfindliche Untergründe erfordern.

Zweck: Kantenschutz gegen mechan. Belastung
Beanspruchung: Feuchte- o. Nässebelastung >W0-I
nach DIN 18534
Vorleistung: Mauerwerks- oder Stahlbetonwände
Folgeleistung: Innenputz
Material: Edelstahl (A2)
Putzstärke: ca. 15mm
Schenkellänge: ca. 50mm

Einbauort: EG + OG
lichte Rohbauhöhe: ca. 3,50m
Menge: 35,000 m

**03.01.8 Abschlussprofil, Stahl verzinkt**
Abschlussprofil mit Streckmetalschenkel, mit zusätzlicher Abzugskante, zwischen Türzargen / Fassdenprofile und Putzflächen zur Herstellung einer Schattenfuge zu angrenzenden Bauteilen.

Zweck: Schattenfugenausbildung
Vorleistung: Mauerwerks- oder Stahlbetonwände
Folgeleistung: Innenputz
Material: Stahl verzinkt
Fugenbreite: ca. 15mm
Putzstärke: ca. 15mm
Schenkellänge: ca. 60mm
Abzugskante: 5mm

Einbauort: EG bis DG
lichte Rohbauhöhe: bis ca. 4,70m
Menge: 50,000 m

**03.01.9 Abschlussprofil, Edelstahl**
wie Pos. 03.01.8 jedoch Ausführung in Edelstahl.

Material: Edelstahl,
Sichtflächen: geschliffen
Menge: 10,000 m

**03.01.10 Abschlussprofil, PVC mit Dichtlippe**
Abschlussprofil mit Dichtlippe zur Herstellung eines rissfreien, beweglichen Anschlusses an Fenster / Fassadenelemente.

Zweck: rissfreier Anschluss Putz / Fensterelemente
Vorleistung: Laibung Mauerwerks- oder Stahlbetonwände
Folgeleistung: Laibungsputzputz
Material: PVC
Putzstärke: ca. 15mm

Einbauort: EG + OG, Fensteranschlüsse
lichte Rohbauhöhe: ca. 3,50m
Menge: 220,000 m

**03.01.11 Überspannung Glasfasergewebe**
Überspannung mit Glasfasergewebe.

Zweck: Putzarmierung rissgefährdeter Stellen wie z.B. Materialwechsel im Untergrund. Einlegen von Putzbewehrung mit einer Überlappung von mind. 10 cm.
Menge: 290,000 m

**03.01.12 Streckmetallgewebe, verzinkt**
Überspannung mit verzinkten Streckmetallgewebe.

Zweck: Putzträger zur Überspannung nicht ausgefüllter Schlitze oder Holz- / Stahlbauteile im Wandquerschnitt. Einlegen von Putzbewehrung mit einer Überlappung von mind. 10 cm.
Menge: 50,000 m

**03.01.13 Diagonalbewehung Fensteröffnungen**
Diagonalbewehrung an Ecken von Fensteröffnungen zur Minderung der Rissgefahr.

Zweck: Kerbrissvermeidung an Fensterecken.
Bewehrung: Glasfasergewebe

Einbauort: EG + OG, alle Ecken einer Fensteröffnung
Menge: 280,000 St

**03.01.14 Wanddurchbrüche bis 0,25qm schließen**
Wandaussparungen und- durchbrüche in gleicher Güte der Wand bzw. mit KS Mauersteinen nachträglich schließen, inkl. angleichen der Oberfläche an angrenzende Bauteile.

In den Durchbrüchen verlaufen Installationsleitungen, das Anarbeiten an diese ist mit einzukalkulieren.

zu schließende Aussparungsgröße: bis 0,25qm
Wandtiefe: bis 25cm
Menge: 5,000 St

**03.01.15 Wanddurchbrüche bis 0,10qm schließen**
Wandaussparungen und- durchbrüche in gleicher Güte der Wand bzw. mit KS Mauersteinen nachträglich schließen, inkl. angleichen der Oberfläche an angrenzende Bauteile.

In den Durchbrüchen verlaufen Installationsleitungen, das Anarbeiten an diese ist mit einzukalkulieren.

zu schließende Aussparungsgröße: bis 0,10qm
Wandtiefe: bis 25cm
Menge: 10,000 St

**03.01.16 Fugentrenndichtband Putzanschluss**
Putzanschluss mittels eines Fugentrenndichtbandes, selbstklebend mit integriertem PE - Schaumstoffband, beim Anschluss an Gipskartonwände etc., fluchtgerecht zwischen Putz und Bauteilanschluss einbauen.
Menge: 1030,000 m

**03.01.17 Fugenschnitt**
Fugenschnitte bis auf den Unterputz im Bereich von beweglichen Deckenauflagern oder am Wandkopf nichttragender Wände. Fugenbreite ca. 20mm.

Einbauort: Auflagerbereiche Stb.-Decke auf Mauerwerksaußenwänden oder nichttragenden Innenwänden.
Menge: 10,000 m

#### Bereich 03.02 Kalk-Gips-Putz, Innenwände

**03.02.1 Untergrundvorbereitung MW vor Kalk-Gips-Putz**
Grundierung / Aufbrennsperre für stark saugende oder unterschiedlich saugende Untergründe zur Aufnahme eines Putzsystems.

Zweck: Haftgrundverbesserung / Regulierung des Saugverhaltens
Vorleistung: Porenbeton, porosiertes Ziegel- und Kalksandstein Mauerwerk o.ä.
Folgeleistung: Kalk-Gips-Putz
Einbauort: EG + DG
Menge: 1270,000 m2

**03.02.2 Untergrundvorbereitung, Kleinflächen bis 2,5 m²**
wie Pos. 03.02.1 jedoch auf begrenzte Kleinflächen bis 2,50 m² Einzelgröße.

Abrechnung nach Stück, getrennt nach Einzelgröße.
Menge: 5,000 St

**03.02.3 Untergrundvorbereitung, Laibungen, Stützen und Unterzügen**
wie Pos. 03.02.1 jedoch auf schmalen Bauteilflächen wie Laibungen, Stützen und Unterzügen.

Abwicklungsbreite der zu behandelnden Fläche: bis 500 mm.

Flächen mit größerer Abwicklungsbreite werden über die entsprechende Flächenposition abgerechnet.
Abrechnung nach lfd. m.
Menge: 60,000 m

**03.02.4 Haftgrund auf Beton vor Kalk-Gips-Putz**
Haftgrundbeschichtung mit Quarzsand zur Haftvermittlung auf schwach bzw. nicht saugenden Betonuntergründen als Vorbereitung für den nachfolgenden Kalk-Gips-Putz. Haftgrund gebrauchsfertig bzw. nach Herstellervorgabe aufbringen, gleichmäßig und vollflächig, abgestimmt auf das nachfolgende Putzsystem.

Zweck: Haftvermittlung
Untergrund: Betonoberflächen, schwach bzw. nicht saugend
Folgeleistung: Kalk-Gips-Putz
Einbauort: EG bis DG
Menge: 1150,000 m2

**03.02.5 Haftgrund, Kleinflächen bis 2,5m²**
wie Pos. 03.02.4 jedoch auf begrenzte Kleinflächen bis 2,50 m² Einzelgröße.

Abrechnung nach Stück, getrennt nach Einzelgröße.
Menge: 5,000 St

**03.02.6 Haftgrund, Laibungen, Stützen und Unterzügen**
wie Pos. 03.02.4 jedoch auf schmalen Bauteilflächen wie Laibungen, Stützen und Unterzügen.

Abwicklungsbreite der zu behandelnden Fläche: bis 500 mm.

Flächen mit größerer Abwicklungsbreite werden über die entsprechende Flächenposition abgerechnet.
Abrechnung nach lfd. m.
Menge: 500,000 m

**03.02.7 Kalk-Gips-Putz als Wandputz, Q3 geglättet**
Kalk-Gips-Putz, mineralisch gebunden, als einlagiger Innenwandputz.
Oberfläche geglättet in Qualitätsstufe Q3, geeignet zur Aufnahme eines glatten Malervlieses mit nachfolgender matter Dispersionsbeschichtung.

Ebenheit mit erhöhten Anforderungen gemäß DIN 18202, Tabelle 3, Zeile 7.

Untergrund: Mauerwerk oder Beton
Putzdicke: gemäß Systemvorgabe, im Mittel ca. 10 mm
Oberfläche: Q3, geglättet
Folgeleistung: glattes Malervlies mit matter Dispersionsbeschichtung
Einbauort: EG bis DG
Menge: 2160,000 m2

**03.02.8 Kalk-Gips-Putz, Kleinflächen bis 2,5m²**
wie Pos. 03.02.7 jedoch auf begrenzte Kleinflächen bis 2,50 m² Einzelgröße.

Abrechnung nach Stück, getrennt nach Einzelgröße.
Menge: 5,000 St

**03.02.9 Kalk-Gips-Putz, Laibungen, Stützen und Unterzügen**
wie Pos. 03.02.7 jedoch auf schmalen Bauteilflächen wie Laibungen, Stützen und Unterzügen.

Abwicklungsbreite der zu behandelnden Fläche: bis 500 mm.

Flächen mit größerer Abwicklungsbreite werden über die entsprechende Flächenposition abgerechnet.
Abrechnung nach lfd. m.
Menge: 560,000 m

**03.02.10 Mehr-/ Minderstärke, 10mm**
Mehr- Minderstärken bei Ausführungen von Kalk-Gips-Putzen.

Abrechnung: je 10mm Dicke inkl. Messprotokoll
Einbauort: EG bis DG

Abrechnungshinweis:
Der AN erstellt ein Messprotokoll über erforderliche Mehrstärken anhand eines Messprotokolls mit Messraster 50x50 cm und legt dieses dem AG rechtzeitig vor Beginn der Ausführung zur Prüfung und Freigabe als Grundlage seines Vergütungsanspruches vor!
Menge: 300,000 m2

#### Bereich 03.03 Kalkzementputz, Innenwände

**03.03.1 Untergrundvorbereitung MW vor Kalkzementputz**
Grundierung bzw. systemgerechte Vorbehandlung für stark oder unterschiedlich saugende Mauerwerksuntergründe zur Regulierung des Saugverhaltens und zur Aufnahme des nachfolgenden Kalkzementputzes. Vorbehandlung auf Untergrund und nachfolgendes Putzsystem abgestimmt, Verarbeitung nach Herstellervorgabe.

Zweck: Regulierung des Saugverhaltens / Untergrundvorbereitung

Untergrund: Porenbeton, porosiertes Ziegel- und Kalksandsteinmauerwerk o. ä.
Folgeleistung: Kalkzementputz
Einbauort: EG - DG
Menge: 140,000 m2

**03.03.2 Untergrundvorbereitung, Kleinflächen bis 2,5 m²**
wie Pos. 03.03.1 jedoch auf begrenzte Kleinflächen bis 2,50 m² Einzelgröße.

Abrechnung nach Stück, getrennt nach Einzelgröße.
Menge: 2,000 St

**03.03.3 Untergrundvorbereitung, Laibungen, Stützen und Unterzügen**
wie Pos. 03.03.1 jedoch auf schmalen Bauteilflächen wie Laibungen, Stützen und Unterzügen.

Abwicklungsbreite der zu behandelnden Fläche: bis 500 mm.

Flächen mit größerer Abwicklungsbreite werden über die entsprechende Flächenposition abgerechnet.
Abrechnung nach lfd. m.
Menge: 25,000 m

**03.03.4 Haftbrücke auf Beton vor Kalkzementputz**
Mineralische, zementgebundene Haftbrücke zur Haftvermittlung auf glatten, schwach bzw. nicht saugenden Betonuntergründen zur Aufnahme des nachfolgenden Kalkzementputzes. Haftbrücke vollflächig aufbringen und Oberfläche gemäß Herstellervorgabe für die nachfolgende Putzlage vorbereiten.

Zweck: Haftvermittlung
Untergrund: Betonoberflächen, glatt, schwach bzw. nicht saugend
Folgeleistung: Kalkzementputz
Einbauort: EG - DG
Menge: 160,000 m2

**03.03.5 Haftbrücke, Kleinflächen bis 2,5m²**
wie Pos. 03.03.4 jedoch auf begrenzte Kleinflächen bis 2,50 m² Einzelgröße.

Abrechnung nach Stück, getrennt nach Einzelgröße.
Menge: 3,000 St

**03.03.6 Haftbrücke, Laibungen, Stützen und Unterzügen**
wie Pos. 03.03.4 jedoch auf schmalen Bauteilflächen wie Laibungen, Stützen und Unterzügen.

Abwicklungsbreite der zu behandelnden Fläche: bis 500 mm.

Flächen mit größerer Abwicklungsbreite werden über die entsprechende Flächenposition abgerechnet.
Abrechnung nach lfd. m.
Menge: 65,000 m

**03.03.7 Kalkzementputz als Wandputz, Q2**
Kalkzementputz als Innenwandputz, Qualitätsstufe Q2, als Untergrund für nachfolgende Fliesenbeläge.

Untergrund: Mauerwerk oder Beton
Untergrundvorbereitung: gemäß separater Position
Putzdicke: ca. 12-15 mm
Oberfläche: Q2, für Fliesenbelag geeignet
Folgeleistung: Fliesenbelag
Einbauort: EG bis DG
Menge: 300,000 m2

**03.03.8 Zulage Kalkzementputz, Q3 geglättet**
Zulage zur Vorposition für die Ausführung des Kalkzementputzes mit geglätteter Oberfläche in Qualitätsstufe Q3 anstelle der Standardausführung Q2.

Herstellen der erhöhten Oberflächenqualität einschließlich der hierfür erforderlichen zusätzlichen Arbeitsgänge und einer zusätzlichen Fein-/Oberputzlage, abgestimmt auf das verwendete Putzsystem.

Oberfläche gleichmäßig glatt und geeignet zur Aufnahme der nachfolgenden Beschichtung.
Zweck: erhöhte Oberflächenqualität
Oberfläche: Q3, geglättet
Folgeleistung: Spachtelung und Anstrich
Einbauort: EG bis DG
Menge: 240,000 m2

**03.03.9 Kalkzementputz, Kleinflächen bis 2,5m²**
wie Pos. 03.03.7 jedoch auf begrenzte Kleinflächen bis 2,50 m² Einzelgröße.

Abrechnung nach Stück, getrennt nach Einzelgröße.
Menge: 5,000 St

**03.03.10 Kalkzementputz, Laibungen, Stützen und Unterzügen**
wie Pos. 03.03.7 jedoch auf schmalen Bauteilflächen wie Laibungen, Stützen und Unterzügen.

Abwicklungsbreite der zu behandelnden Fläche: bis 500 mm.

Flächen mit größerer Abwicklungsbreite werden über die entsprechende Flächenposition abgerechnet.
Abrechnung nach lfd. m.
Menge: 90,000 m

**03.03.11 Mehr-/ Minderstärke, PII, 10mm**
Mehr- Minderstärken bei Ausführungen von Kalk-Zement-Wandputzen.

Abrechnung: je 10mm Dicke inkl. Messprotokoll

Einbauort: EG + OG

Abrechnungshinweis:
Der AN erstellt ein Messprotokoll über erforderliche Mehrstärken anhand eines Messprotokolls mit Messraster 50x50cm und legt dieses dem AG rechtzeitig vor Beginn der Ausführung zur Prüfung und Freigabe als Grundlage seines Vergütungsanspruches vor!
Menge: 30,000 m2

#### Bereich 03.04 Mobiler Industrieluftentfeuchter

**03.04.1 Mobiler Industrieluftentfeuchter**
Bereitstellen eines Industrieluftentfeuchters zur Bautrocknung, Feuchtigkeit durch Putz- und oder Estricharbeiten, inkl. Transport- und Aufstellen am Einsatzort. Einschl. aller notwendigen Entleer- und oder Wartungsarbeiten.
Menge: 4,000 St

**03.04.2 Industrieluftentfeuchter vorhalten**
Vorhalten des zuvor beschriebenen Industrieluftentfeuchters.

Vorhaltezeit: ca. 8 Wochen
Menge: 32,000 Stk/

### Titel 04 WDVS Kleinflächen

*Hinweis: Hinweise WDVS*
Kleinflächige Wärmedämm-Verbundsystemarbeiten an Außenwänden des Neubaus innerhalb des unbeheizten Verbindungsganges zwischen Neubau und Bestandsgebäude sowie an kleineren Wand- und Deckenflächen innerhalb eines Technikraumes zur Ausbildung der thermischen Trennung.

#### Bereich 04.01 Untergrundvorbereitung

**04.01.1 Untergrund vorbereiten und prüfen für WDVS**
Untergrund auf Eignung für die Aufnahme des WDVS prüfen und erforderliche Reinigung von Staub, losen Bestandteilen, Mörtelresten und Graten durchführen.

Untergrund muss ausreichend tragfähig, trocken sowie frei von haftungsmindernden Bestandteilen sein. Ausführung entsprechend den Anforderungen des verwendeten WDVS.

Untergrund: Kalksandstein- und Stahlbetonbauteile
Einbauort: EG bis DG
Menge: 55,000 m2

#### Bereich 04.02 Dämmplatten Mineralwolle

**04.02.1 WDVS-Dämmung Mineralwolle, 120 mm, WLS 035**
Wärmedämmung als Bestandteil des vorgesehenen Wärmedämm-Verbundsystems liefern und auf dem vorbereiteten Untergrund fachgerecht verlegen.

Mineralwolle-Dämmplatten, für die Anwendung im Wärmedämm-Verbundsystem geeignet und systemzugelassen. Dämmplatten mit systemzugehörigem mineralischem Klebemörtel nach Herstellervorgabe verkleben, dicht gestoßen, im Verband und planeben verlegen. Offene Fugen und Kreuzfugen sind zu vermeiden.

Plattenzuschnitte sowie erforderliche Anpassungen an angrenzende Bauteile sind einzurechnen.

Dämmstoff: Mineralwolle
Dämmstoffdicke: 120 mm
Wärmeleitfähigkeitsstufe: WLS 035
Baustoffklasse: nichtbrennbar
Untergrund: Kalksandstein- und Stahlbetonbauteile
Befestigung: geklebt, zusätzliche mechanische Befestigung gemäß separater Position

Einbauort: unbeheizter Verbindungsgang und Technikraum, EG bis DG
Menge: 50,000 m2

**04.02.2 Mechanische Befestigung WDVS-Mineralwolle, 120 mm**
Zusätzliche mechanische Befestigung der Mineralwolle-Dämmplatten mit für das verwendete WDVS bauaufsichtlich zugelassenen Systemdübeln einschließlich zugehöriger Dübelteller bzw. Rondellen und Verschlusselemente.

Dübel passend zu Untergrund, Dämmstoff und Dämmstoffdicke liefern und nach Herstellervorgaben des WDVS setzen.

Anzahl und Anordnung der Dübel gemäß Systemvorgabe und Erfordernis des jeweiligen Untergrundes.

Dämmstoff: Mineralwolle
Dämmstoffdicke: 120 mm
Untergrund: Kalksandstein- und Stahlbetonbauteile
Befestigungsmittel: systemzugehörige WDVS-Dübel
Einbauort: unbeheizter Verbindungsgang und Technikraum, EG bis DG
Menge: 50,000 m2

**04.02.3 WDVS-Dämmung Mineralwolle, 40 mm, WLS 035**
Wärmedämmung als Bestandteil des vorgesehenen Wärmedämm-Verbundsystems liefern und auf dem vorbereiteten Untergrund fachgerecht verlegen.

Mineralwolle-Dämmplatten, für die Anwendung im Wärmedämm-Verbundsystem geeignet und systemzugelassen. Dämmplatten mit systemzugehörigem mineralischem Klebemörtel nach Herstellervorgabe verkleben, dicht gestoßen, im Verband und planeben verlegen. Offene Fugen und Kreuzfugen sind zu vermeiden.

Plattenzuschnitte sowie erforderliche Anpassungen an angrenzende Bauteile sind einzurechnen.

Dämmstoff: Mineralwolle
Dämmstoffdicke: 40mm
Wärmeleitfähigkeitsstufe: WLS 035
Baustoffklasse: nichtbrennbar
Untergrund: Kalksandstein- und Stahlbetonbauteile
Befestigung: geklebt, zusätzliche mechanische Befestigung gemäß separater Position

Einbauort: unbeheizter Verbindungsgang und Technikraum, EG bis DG
Menge: 5,000 m2

**04.02.4 Mechanische Befestigung WDVS-Mineralwolle, 40 mm**
Zusätzliche mechanische Befestigung der Mineralwolle-Dämmplatten mit für das verwendete WDVS bauaufsichtlich zugelassenen Systemdübeln einschließlich zugehöriger Dübelteller bzw. Rondellen und Verschlusselemente.

Dübel passend zu Untergrund, Dämmstoff und Dämmstoffdicke liefern und nach Herstellervorgaben des WDVS setzen.

Anzahl und Anordnung der Dübel gemäß Systemvorgabe und Erfordernis des jeweiligen Untergrundes.

Dämmstoff: Mineralwolle
Dämmstoffdicke: 40 mm
Untergrund: Kalksandstein- und Stahlbetonbauteile
Befestigungsmittel: systemzugehörige WDVS-Dübel
Einbauort: unbeheizter Verbindungsgang und Technikraum, EG bis DG
Menge: 5,000 m2

#### Bereich 04.03 WDVS Unterputz und Armierung und Oberputz

**04.03.1 Unterputz und Armierung auf Dämmung**
Mineralischen Armierungsputz als Bestandteil des vorgesehenen Wärmedämm-Verbundsystems auf den Mineralwolle-Dämmplatten vollflächig auftragen.

Systemzugehöriges, alkalibeständiges Armierungsgewebe vollflächig und faltenfrei in die Armierungsmasse einbetten. Gewebestöße mindestens 10 cm überlappen. Armierungsgewebe vollständig überdecken und Oberfläche eben und für die nachfolgende Beschichtung geeignet herstellen.

Erforderliche Diagonalarmierungen an Öffnungsecken sind in die Leistung einzurechnen.

Ausführung einschließlich aller erforderlichen Arbeitsgänge gemäß Herstellervorgaben des WDVS.

Untergrund: Mineralwolle-Dämmplatten
Armierung: mineralischer Armierungsputz mit Glasfasergewebe
Gewebeüberlappung: mind. 10 cm
Folgeleistung: mineralischer Fein-/Glättputz
Einbauort: unbeheizter Verbindungsgang und Technikraum, EG bis DG
Menge: 55,000 m2

**04.03.4 Zusätzliche Armierung mit Panzergewebe**
Zusätzliche verstärkte Armierung in stoßgefährdeten Wandbereichen des Verbindungsganges, bis Höhe ca. 2,00 m.

Schlagresistenz >15 Joule in Verbindung mit der Systemarmierung im Bereich der Mineralwolledämmung
Schlagresistenz 60 Joule Klasse 1 in Verbindung mit der Systemarmierung im Bereich der EPS-Dämmung.

Vor der normalen Systemarmierung, die Armierungsmasse auf die Dämmplatten volldeckend auftragen. Panzergewebe eindrücken und planspachteln. Panzergewebe bündig aneinanderstoßen, nicht überlappen. In den Übergangsbereichen zur Fläche ohne Panzerarmierung, Armierungsmasse ohne Ansatz ausziehen.
Menge: 30,000 m2

**04.03.5 Mineralischer Fein-/Glättputz auf WDVS, Innenbereich**
Liefern und Auftragen eines für das verwendete WDVS geeigneten mineralischen Fein- bzw. Glättputzes auf der Armierungsschicht des Wärmedämm-Verbundsystems.

Oberfläche fein geglättet und für die Aufnahme einer nachfolgenden matten Dispersionsbeschichtung geeignet. Ausführung in Struktur und Erscheinungsbild an die angrenzenden Innenputzflächen angeglichen.

Ausführung einschließlich aller erforderlichen Arbeitsgänge gemäß Herstellervorgaben des WDVS.

Untergrund: Armierungsschicht des WDVS
Oberputz: mineralischer Fein-/Glättputz
Oberfläche: fein geglättet
Folgeleistung: Anstrich durch Folgegewerk
Einbauort: unbeheizter Verbindungsgang und Technikraum, EG bis DG
Menge: 55,000 m2

#### Bereich 04.05 WDVS Anschlüsse / Zulagen / sonstiges

**04.05.1 WDVS-Anschlussprofil an Fenster und Türen**
Systemzugehöriges Anputz- bzw. Anschlussprofil zur Ausbildung eines sauberen und geradlinigen Anschlusses des WDVS an Fenster und Türzargen liefern und einbauen.

Profil mit Gewebefahne fachgerecht in die Armierungsschicht einarbeiten. Anschluss entsprechend den Systemvorgaben des WDVS herstellen.

Angrenzendes Bauteil: Innentürzarge
Einbauort: unbeheizter Verbindungsgang und Technikraum, EG bis DG
Menge: 35,000 m

**04.05.2 Beweglicher WDVS-Anschluss an Pfosten-Riegel-Fassade**
Systemgerechten, bewegungsaufnehmenden Anschluss des WDVS an die angrenzende Pfosten-Riegel-Fassade herstellen.

Ausführung mit geeignetem Anschlussprofil mit Gewebefahne zur Aufnahme von Relativbewegungen zwischen WDVS und Fassadenkonstruktion. Profil fachgerecht in die Armierungsschicht einarbeiten.

Anschluss zusätzlich mit systemgeeignetem, vorkomprimiertem Fugendichtband ausbilden. Fugendichtband entsprechend der vorhandenen Fugenbreite dimensionieren und gemäß Herstellervorgaben einbauen.

Anschluss dauerhaft trennend ausbilden, sodass Bewegungen des angrenzenden Bauteils nicht unmittelbar in die Putzschicht übertragen werden.

Angrenzendes Bauteil: Pfosten-Riegel-Fassade, Innen
Anforderung: Bewegungsaufnahme zwischen WDVS und Fassadenkonstruktion
Fugenabdichtung: vorkomprimiertes Fugendichtband
Einbauort: Verbindungsgang, EG bis DG
Menge: 16,000 m

**04.05.3 WDVS-Anschluss an Trockenbauwände / MW**
Systemgerechten Anschluss des WDVS an angrenzende Trockenbauwände bzw. Mauerwerkswände mit geeignetem Anputz- bzw. Anschlussprofil herstellen.

Profil mit Gewebefahne fachgerecht in die Armierungsschicht einarbeiten. Anschluss trennend ausbilden, sodass unterschiedliche Bauteilbewegungen nicht unmittelbar in die Putzschicht übertragen werden.

Angrenzendes Bauteil: Gipskarton-/Trockenbauwand / Mauerwerk
Einbauort: unbeheizter Verbindungsgang und Technikraum, EG bis DG
Menge: 10,000 m

**04.05.4 Kantenschutzprofil WDVS**
Systemzugehöriges Kantenschutzprofil mit Gewebeschenkeln zur Ausbildung gerader und stoßfester Außenecken im WDVS liefern und einbauen.

Profil flucht- und lotgerecht setzen und Gewebeschenkel fachgerecht in die Armierungsschicht einarbeiten.

Ausführung an Laibungen, Außenecken, Kanten von Vorsprüngen sowie vergleichbaren freien Kanten.

Material: Kunststoff oder systemgeeignetes korrosionsbeständiges Material
Einbauort: unbeheizter Verbindungsgang und Technikraum, EG bis DG
Menge: 35,000 m

**04.05.5 Zulage Dämmung an Installationsleitungen anpassen**
Zulage zur WDVS-Dämmung für das Anarbeiten der Dämmplatten an vorhandene Installationsleitungen.

Einschließlich erforderlichem Zuschneiden und Anpassen der Dämmplatten an Kabel, Rohre und vergleichbare Leitungsführungen.

Breite der Leitungsführung: bis ca. 100 mm
Tiefe: bis ca. 80 mm
Dämmstoffdicke: 120 mm
Einbauort: unbeheizter Verbindungsgang und Technikraum, EG bis DG
Menge: 20,000 m

**04.05.6 Elektrodose für WDVS**
Systemgeeignete Gerätedose bzw. Montageelement zur wärmebrückenminimierten Befestigung von Elektroinstallationen innerhalb des WDVS liefern und montieren.

Einschließlich erforderlicher Ausschnitte in der Dämmung, Befestigung am tragfähigen Untergrund und Anpassung an die Dicke des WDVS. Oberfläche bündig zur fertigen Putzoberfläche ausrichten.

Dämmstoffdicke: 120 mm
Einbauort: unbeheizter Verbindungsgang und Technikraum, EG bis DG
Menge: 15,000 St

**04.05.7 Zulage Anarbeiten WDVS an Einbauteile und Durchdringungen**
Zulage zu den vorbeschriebenen WDVS-Positionen für das kleinteilige Anarbeiten des vollständigen WDVS-Systemaufbaus an vorhandene Installationen, Einbauteile und kleinere Durchdringungen.

Einschließlich erforderlichem Zuschneiden und Anpassen der Dämmplatten sowie Anarbeiten von Armierung und Oberputz.

Größe der Einzelaussparung: bis ca. 100 × 100 mm
Einbauort: unbeheizter Verbindungsgang und Technikraum, EG bis DG
Menge: 10,000 St

**04.05.8 Zulage WDVS - Ausführung über Kopf**
Zulage zu den vorbeschriebenen WDVS-Positionen für die Ausführung des vollständigen Systemaufbaus auf horizontalen bzw. geneigten Decken- und Unterseiten über Kopf.

Die Zulage umfasst den durch die Überkopfausführung entstehenden zusätzlichen Arbeits- und Geräteaufwand für sämtliche Schichten des WDVS, insbesondere:
- Verkleben und Befestigen der Mineralwolle-Dämmplatten
- Unterputz und Armierung
- mineralischer Fein-/Glättputz

Sämtliche Materialien und Grundleistungen des WDVS werden über die jeweiligen Hauptpositionen abgerechnet.

Dämmstoffdicke: 40 mm
Einbauort: Technikraum EG
Menge: 5,000 m2

**04.05.9 Zulage WDVS an Laibungen und Stürzen, Tiefe bis 12 cm**
Zulage zu den vorbeschriebenen WDVS-Positionen für die Ausführung des vollständigen WDVS-Systemaufbaus an Laibungen, Stürzen und vergleichbaren schmalen Flächen von Öffnungen.

Die Zulage umfasst den durch die kleinteilige Ausführung entstehenden zusätzlichen Arbeitsaufwand für sämtliche Schichten des WDVS, insbesondere Zuschneiden und Anpassen der Dämmplatten, Unterputz und Armierung sowie mineralischen Fein-/Glättputz.

Erforderliche Anschluss- und Kantenausbildungen werden über die hierfür vorgesehenen separaten Positionen abgerechnet.
Laibungstiefe: bis 12 cm

Einbauort: unbeheizter Verbindungsgang EG bis DG
Menge: 35,000 m

**04.05.10 WDVS-Montageelement, Außenleuchten**
Montieren WDVS-Montageelement zur wärmebrückenfreien Befestigung von Außenleuchten.
Inkl. Aussparen und Anarbeiten an Dämmstoff.

Konstruktionsdicke der Dämmebene 120 mm.
Menge: 2,000 St
